# Überfahrt Bayrische Straße
Angebotsaufforderung (GAEB DA XML 3.2, DA83)
Projekt: 2026_Bayrische-Straße
Währung: EUR
Erstellt mit: GXML Toolbox V3.3 R20230829, iTWO_64 V25.0.558, 22.10.2026

## 2027 Überfahrt Bayrische Straße
Datum: 22.10.2026

### Bereich 1 Allgemeine Leistungen

#### Abschnitt 1.1 Baustelleneinrichtung, - sicherung und -räumung

**1.1.10 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**1.1.20 Baustelle räumen Sämtl. LV-Abschn.**
*** Pauschalposition
StL-Nr. 1910111201
Baustelle von allen Geräten, Anlagen, Einrichtungen und
dgl. räumen. Benutzte Flächen und Wege entsprechend dem
ursprünglichen Zustand herrichten. Soweit nicht für
bestimmte Leistungen für das Räumen der Baustelle gesonderte Positionen im Leistungsverzeichnis enthalten
sind, gilt die Pauschale
für alle Leistungen sämtlicher Abschnitte des Leistungsverzeichnisses.
Menge: 1,000 psch

**1.1.30 Baustellenbeleuchtung inkl.Stoffe.Ger.**
StL-Nr. 2590001701
Beleuchtungsanlage für die Arbeiten in den Nachtstunden
liefern, betriebsbereit aufbauen, einschließlich aller
Hilfs- und Betriebsmittel, betreiben und nach
Beendigung der Bauarbeiten wieder aus dem Baustellenbereich entfernen.
Abrechnungsrundlage ist die Betriebsdauer der Anlage.
inkl. aller notwendigen Arbeiten, Stoffe und Geräte.
Menge: 20,000 h

**1.1.40 Verkehrssicherungen**
*** Pauschalposition
Dem Auftragnehmer obliegt die Überwachung und Kontrolle der unmittelbaren Baustellenabsicherung des Baufelds und direkt damit verbundener vom AN genutzter Flächen wie Baustellenzufahrtswege oder BE-Flächen.

Diese umfasst neben der täglichen Kontollpflicht der Einrichtungen zur Verkehrssicherung auch die Pflicht, Abweichungen, Mängel, Zerstörungen oder Änderungen dieser Einrichtungen direkt an die beauftragte Sicherungsfirma oder über die örtliche Bauüberwachung der DVB AG an die Sicherungsfirma zu melden. Die Kontrollen sind zu dokumentieren.

Die Ausführung des Gewerks der Verkehrssicherungsleistung wird vom Auftraggeber gesondert beauftragt und ist nicht Bestandteil dieser Ausschreibung. Dem Auftragnehmer Gleisbau obliegt lediglich die Koordinierung während des Bauablaufes.

Die Aufwendungen hierfür werden mit dieser Pauschale abgegolten.
Menge: 1,000 psch

**1.1.50 Beweissicherung Sachverst.*inner.außerh.Bauf Anlieger digital*inkl.Stoffe.Ger.**
*** Pauschalposition
StL-Nr. 259000101151
Beweissicherung vor Beginn der Bauarbeiten durchführen.
Zur Durchführung der Beweissicherung ist ein
öffentlich bestellter und vereidigter Sachverständiger
für Schäden an Gebäuden zu binden.
Eine Liste der zugelassenen Gutachter ist im
bundesweiten Sachverständigenverzeichnis der IHK
abrufbar: http://svv.ihk.de
Erfassen des Zustandes der Straßen,
Wege, Grünflächen und Gehölze sowie sonstiger Einbauten
(Verkehrszeichen usw.) und der angrenzenden Grundstücksbegrenzungen sowie Fassaden, die lt. Projekt bzw.
vom AN zur Benutzung vorgesehen sind, im Beisein des
jeweiligen Grundstückseigentümers bzw. des AG zu
dokumentieren.
Ein Übernahmeprotokoll ist anzufertigen.
Die Beweissicherungsunterlagen sind digital auszufertigen und dem jeweiligen Grundstückseigentümer,
dem AG und der Bauleitung des AG zu übergeben.
Nach Beendigung der Arbeiten muss eine Abnahme der
in Anspruch genommenen Flächen erfolgen.
inkl. aller notwendigen Arbeiten, Stoffe und Geräte.
Menge: 1,000 psch

*Hinweis: Hinweis Winterbau*
In Anbetracht des Bautermins innerhalb des ersten Quartals des Jahres ist mit einer nicht unwahrscheinlichen Ausführung der Bauleistungen unter winterlichen Bedingungen mit entsprechenden Temperaturen und Niederschlag zu rechnen.
Dadurch hervorgerufene Mehraufwendungen in der Erbringung der einzelnen Bauleistungen gemäß dieses Leistungsverzeichnisses sind in die jeweiligen Einheitspreise der Positionen einzukalkulieren.
Das Aufstellen, Vorhalten und Ab- bzw Umbau eines Witterungszeltes wird separat vergütet.

**1.1.60 Einhausung Heizung15G*außen bis-5 Grd. mehrere Umsetz.**
*** Pauschalposition
StL-Nr. 26900016991202
Witterungsschutz-Einhausung antransportieren,
aufstellen, vorhalten, betreiben und wieder entfernen.
Für 'die Ausführung der Gleisbauarbeiten
unter Winterbauverhältnissen
insbesondere zur Montage der Schienen und deren Verbindungen zueinander, der Befestigungsmaterialien und Kleineisen sowie Stopfarbeiten.
Die Vorhaltezeit ist für die gesamte Bauzeit zu kalkulieren. Neben den Aufwendungen für die Vorhaltung des Zeltes ist ebenfalls Personal für dessen Betreuung sowie Sicherung während der arbeitsfreien Zeit vorzusehen.'

Größe der einzuhausenden Fläche: 'nach Wahl des AN.
Die Höhe der Einhausung richtet sich nach Art und Größe
der vom AN eingesetzten Maschinen und Geräte.'

Heizungsanlage an- und abtransportieren, auf- und
abbauen, vorhalten sowie betreiben, einschließlich
aller Betriebsstoffe.
Die Innentemperatur der Einhausung ist so zu wählen,
dass eine Temperatur der zu bearbeitenden Bauteile bzw.
Materialien von mindestens 15 Grad Celsius
gewährleistet ist.
Außentemperatur bis -5 Grad Celsius.
Je nach gewählter Bautechnologie des AN die
Einhausung für die Gesamtleistung herstellen oder
eine entsprechend kleinere Einhausung aufstellen und
mehrfach umsetzen.
Menge: 1,000 psch

#### Abschnitt 1.2 Sicherung von Einbauten

**1.2.10 Sicherung vorhand. Einbauten - Stck FL.Maste sich.*Lageplan Material entf.**
StL-Nr. 26900028650101
Schutz- und Sicherungsmaßnahmen herstellen, für die
Dauer der vertraglichen Ausführungsfrist vorhalten und
nach Beendigung der Bauarbeiten wieder aus dem
Baustellenbereich entfernen.
Vorhandene Fahrleitungsmaste gegen mechanische
Beschädigung und Lageveränderung sichern.
Aus dem beigefügten Lageplan ist der Standort
ersichtlich.
Sämtliche Sicherungen nach Beendigung der Baumaßnahme
rückbauen, von der Baustelle entfernen und der
Verwertung nach Wahl des AN zuführen.
Menge: 3,000 St

**1.2.20 Sicherung vorhand. Einbauten - Stck Signalmast sich.*Lageplan Material entf.**
StL-Nr. 26900028120101
Schutz- und Sicherungsmaßnahmen herstellen, für die
Dauer der vertraglichen Ausführungsfrist vorhalten und
nach Beendigung der Bauarbeiten wieder aus dem
Baustellenbereich entfernen.
Vorhandenen Signalmast gegen mechanische Beschädigung
und Lageveränderung sichern.
Aus dem beigefügten Lageplan ist der Standort
ersichtlich.
Sämtliche Sicherungen nach Beendigung der Baumaßnahme
rückbauen, von der Baustelle entfernen und der
Verwertung nach Wahl des AN zuführen.
Menge: 7,000 St

**1.2.30 Sicherung vorhand. Einbauten - m Bordstein sich.*Lageplan Material entf.**
Schutz- und Sicherungsmaßnahmen herstellen, für die
Dauer der vertraglichen Ausführungsfrist vorhalten und
nach Beendigung der Bauarbeiten wieder aus dem
Baustellenbereich entfernen.
Vorhandenen Bordstein/ Gleisbord gegen mechanische Beschädigung
und Lageveränderung sichern.
Aus dem beigefügten Lageplan ist der Standort
ersichtlich.
Sämtliche Sicherungen nach Beendigung der Baumaßnahme
rückbauen, von der Baustelle entfernen und der
Verwertung nach Wahl des AN zuführen.
Menge: 152,000 m

**1.2.40 Sicherung vorhand. Einbauten - m Bahnsteigplatte sich.*Lageplan Material entf.**
Schutz- und Sicherungsmaßnahmen herstellen, für die
Dauer der vertraglichen Ausführungsfrist vorhalten und
nach Beendigung der Bauarbeiten wieder aus dem
Baustellenbereich entfernen.
Vorhandene Bahnsteigkante/ Bahnsteigplatte gegen mechanische Beschädigung
und Lageveränderung sichern.
Aus dem beigefügten Lageplan ist der Standort
ersichtlich.
Sämtliche Sicherungen nach Beendigung der Baumaßnahme
rückbauen, von der Baustelle entfernen und der
Verwertung nach Wahl des AN zuführen.
Menge: 6,000 m

**1.2.50 Sicherung vorhand. Einbauten - m Pflasterzeile/ Gerinne sich.*Lageplan Material entf.**
Schutz- und Sicherungsmaßnahmen herstellen, für die
Dauer der vertraglichen Ausführungsfrist vorhalten und
nach Beendigung der Bauarbeiten wieder aus dem
Baustellenbereich entfernen.
Vorhandenen Pflasterzeile/ Gerinne aus Natursteinpflaster gegen mechanische Beschädigung
und Lageveränderung sichern.
Aus dem beigefügten Lageplan ist der Standort
ersichtlich.
Sämtliche Sicherungen nach Beendigung der Baumaßnahme
rückbauen, von der Baustelle entfernen und der
Verwertung nach Wahl des AN zuführen.
Menge: 3,000 m

#### Abschnitt 1.3 Vermessung

**1.3.10 Vermessungsleistungen für die DVB SV DVB AG*Koordinierung**
*** Pauschalposition
Durchführung von Schlussvermessungen, verbindliche Grundlagen sind die Baubeschreibung sowie das "Handbuch zu Vermessungsleistungen und digitalen Vermessungsdaten für die Dresdner Verkehrsbetriebe AG (DVB AG)"

Unterirdische Anlagen der DVB AG sind aller 20 m zzgl. aller Richtungswechsel zu erfassen. Wahrheitsgemäße Erfassung des Status "lageunsicher",
Aufgemessene Trassenabschnitte grün markieren.
Wöchentlichen Nachweis an die BÜ führen.

Die fortlaufende Bestandserfassung
der neu gebauten oder geänderten oberirdischen und
unterirdischen Anlagen im gesamten Baufeld wird durch den Messtrupp der DVB AG durchgeführt.

Desweiteren umfasst die Schlussvermessung auch den Rückbau unterirdischer Anlagen, von Altfundundamten, Entwässerungsleitungen, Bahnstromtrassen usw.

Der Auftragnehmer hat in Zusammenarbeit mit der ÖBÜ die Korrdinierung und den rechtzeitigen Abruf von Vermessungsleistungen zu gewährleisten.
Menge: 1,000 psch

#### Abschnitt 1.4 Antragstellungen

**1.4.10 Arbeitsfreigabe einholen**
*** Pauschalposition
Arbeitsfreigabe von der Bauleitung sowie Anlagenverantwortlichen der DVB AG einholen.

Die Einholung der Arbeitsfreigabe ist schriftlich zu dokumentieren und dem Abrechnungsaufmaß beizufügen.
Menge: 1,000 psch

**1.4.20 Arbeitsfreigabe zurückgeben**
*** Pauschalposition
Arbeitsfreigabe der Bauleitung und dem Anlagenverantwortlichen der DVB AG zurückgeben.

Die Rückgabe der Arbeitsfreigabe ist schriftlich zu dokumentieren und dem Abrechnungsaufmaß beizufügen.
Menge: 1,000 psch

**1.4.30 Schachtscheine einholen**
*** Pauschalposition
Einholung aller erforderlichen Schachtscheine vor Beginn der Bauausführung und Anzeige des Baubeginns ggü. den einzelnen Medienträgern.

inkl. aller im Zuge dessen anfallenden Aufwendungen und Gebühren.
Menge: 1,000 psch

**1.4.40 Antrag auf VAO**
*** Pauschalposition
Durch den Auftragnehmer ist sofort nach Zuschlagserteilung der Antrag zur Verkehrsraumeinschränkung (VAO) zu stellen. Erforderlich ist die Beantragung der Verkehrsrechtlichen Anordnung und der Zustimmung zur Aufgrabung/ Sondernutzung des öffentlichen Verkehrsraums. Die Anordnung ist spätestens vier Wochen vor Baubeginn zu beantragen, der detaillierte Bauablaufplan ist beizulegen.

Der Verantwortliche (Unterzeichner des Antrags auf VAO) muss dem Antrag einen Nachweis über die Eignung und Qualifikation zur Sicherung von Arbeitsstellen nach MVAS beifügen.

Die erforderlichen, mit den zuständigen Ämtern und Behörden vorabgestimmten Beschilderungspläne für die Verkehrsführung während der Bauzeit werden vom AG zur Verfügung gestellt.

Die Kosten der Verkehrsrechtlichen Anordnung sind durch den Auftragnehmer zu tragen und mit der Schlussrechnung auf Nachweis (Kostenlegung durch die Straßenverkehrsbehörde) am Auftraggeber in Rechnung zu stellen.

Der AG weist ausdrücklich darauf hin, dass ein Baubeginn je Bauabschnitt erst nach Freigabe durch die SVB erfolgen darf.

Der AG weist weiterhin darauf hin, dass der AN als Antragsteller der VAO aus behördlicher Sicht neben dem beauftragten Verkehrssicherungsunternehmen zur Teilnahme an der Abnahme der Verkehrssicherung durch die Straßenverkehrsbehörde vor Baubeginn verpflichtet ist. Es besteht eine Mitwirkungspflicht des AN zur Abstimmung der Abnahmetermine.

Die hieraus resultierenden Aufwendungen für den AN werden mit dieser Pauschale abgegolten.
Menge: 1,000 psch

**1.4.50 Antragstellung für Sonn- und Feiertagsarbeit**
*** Pauschalposition
Durch den Auftragnehmer ist für die Baudurchführung an Sonn- und Feiertagen folgender Antrag bei den Dresdner Behörden zu stellen:

Antrag auf Ausnahmegenehmigung

Antrag auf Ausnahmegenehmigung, die den Arbeitnehmerschutz betrifft bei der
  Landesdirektion Sachsen
  Refarat 55, Arbeitsstätten, Bauarbeiterschutz,
  Stauffenbergallee 2
  01099 Dresden

Die Aufwendungen hierfür werden mit dieser Pauschale abgegolten.
Menge: 1,000 psch

**1.4.60 Kampfmittelbeseitigung**
*** Pauschalposition
Der AN hat Bodenuntersuchungen des Erdaushubes zur Gefahrenvorsorge zwecks Kampfmittelbeseitigung in Form baubegleitender Kampfmittelsondierung gemäß ATV DIN 18323, gegegebenfalls auch lagenweise, innerhalb der benannten Bauzeit und unter Berücksichtigung der vorgegebenen Bauabschnitte zu veranlassen bzw. durchzuführen, inkl. der Auswertung, Dokumentation und Freigabe.
Für den Einsatz sind nur Vertragsfirmen des Kampfmittel-beseitigungsdienstes Sachsen zugelassen, die die entsprechenden Voraussetzungen nach dem Sprenggesetz (Erlaubnis nach  § 7 und Inhaber vom Befähigungsschein nach § 20) besitzen.
Inkl. aller notwendigen Arbeiten, Materialien und Geräte.
Menge: 1,000 psch

#### Abschnitt 1.5 Koordinierungsleistungen

**1.5.10 Koordinierung mit Fachbereichen DVB AG**
*** Pauschalposition
Koordinierung zwischen dem AN Gleisbau und allen am Bauvorhaben beteiligten Fachabteilungen der DVB AG

u.a.:
- Netzbezirk (INI), u.a. zur zeitlichen Eintaktung der Probefahrten und Schienenschleifen in den Bauablauf des AN
- Meisterbereich Gleispflege,  die Funktionstüchtigkeitsprüfung der Schienen- und Gleisentwässerung betreffend
- Fahrdrahtregulierung

Die Aufwendungen hierfür werden mit dieser Pauschale abgegolten.
Menge: 1,000 psch

**1.5.20 Koordinierung Fachfirma Verkehrssicherung**
*** Pauschalposition
Koordinierung zwischen dem AN Gleisbau und der vom AG beauftragten Firma für die Ausführung und Umsetzung der Verkehrs- und Baustellenabsicherung.

Die im Rahmen der Koordinierung entstehenden Aufwände des AN Gleisbau sind in die Pauschalposition einzupreisen.
Menge: 1,000 psch

**1.5.30 Koordinierung Fachfirma Einbau IS30**
*** Pauschalposition
Koordinierung zwischen dem AN Gleisbau und der vom AG beauftragten Firma für die Erneuerung der Schleife IS 30

Die im Rahmen der Koordinierung entstehenden Aufwände des AN Gleisbau sind in die Pauschalposition einzupreisen.
Menge: 1,000 psch

### Bereich 2 Aufbruch/ Aushub

#### Abschnitt 2.1 Entfernen Fahrbahnmarkierung

*Hinweis: Hinweis*
Sämtliche Bestandsmarkierung muss vor dem Deckenaufbruch und Aufnahme der Befestigung entfernt sein und getrennt vom restlichen Aufbruchmaterial von der Baustelle entfernt werden.

**2.1.10 Sonstige Markierung entfernen*Breite 0,25 m Plastik*auf Pflasterdecke Deckenerneuerung*Abf.d. Verw.zuf.**
StL-Nr. 2113101093331001
Sonstige Markierung wie Quermarkierung, Schrägstrich
der Sperrfläche oder Parkmarkierung entfernen. Abgerechnet wird der entfernte Strich.
Markierung 'Fußgänger-/Radfahrerfurt'

Strichbreite = 0,25 m.
Markierungsstoffart = Plastikmasse.
Auf Pflasterdecke.
Entfernen für Deckenerneuerung.
Abfall aufnehmen und nach Wahl des AN verwerten.
Menge: 10,000 m

**2.1.20 Längsmarkierung entfernen durchg.Fstr.begr.*Breite 0,12 m Plastik*a.Asphaltdecksch. Deckenerneuerung*Abf.d. Verw.zuf.**
StL-Nr. 2113100521311001
Längsmarkierung einschl. evtl. Sperrflächenumrandung
entfernen. Abgerechnet wird der entfernte Strich, bei
Doppelstrichen zwei Striche.
Durchgehender Strich als Fahrstreifenbegrenzung.
Strichbreite = 0,12 m.
Markierungsstoffart = Plastikmasse.
Auf Asphaltdeckschicht.
Entfernen für Deckenerneuerung.
Abfall aufnehmen und nach Wahl des AN verwerten.
Menge: 25,500 m

**2.1.30 Sonstige Markierung entfernen*Breite 0,30 m Plastik*auf Pflasterdecke Deckenerneuerung*Abf.d. Verw.zuf.**
StL-Nr. 2113101094331001
Sonstige Markierung wie Quermarkierung, Schrägstrich
der Sperrfläche oder Parkmarkierung entfernen. Abgerechnet wird der entfernte Strich.
Markierung 'Haltlinie'

Strichbreite = 0,30 m.
Markierungsstoffart = Plastikmasse.
Auf Pflasterdecke.
Entfernen für Deckenerneuerung.
Abfall aufnehmen und nach Wahl des AN verwerten.
Menge: 1,500 m

#### Abschnitt 2.2 Aufbruch/ Ausbau

**2.2.10 Asphaltbefestigung trennen*schneiden Dicke ü. 18-24 cm**
StL-Nr. 231130389105
Asphaltbefestigung geradlinig trennen.
Bereich 'Anschluss Gleisbereich an Fahrbahn'

Trennen durch Schneiden.
Dicke der Asphaltbefestigung über 18 bis 24 cm.
Menge: 35,000 m

**2.2.20 Asphaltbefestigung aufnehmen*Dicke ü. 18-24 cm Tiefe ü. 45-60 cm**
StL-Nr. 2311302890505099
Asphaltbefestigung aufbrechen und aufnehmen.
Fläche 'der Gleise und Gleisanlage'

Dicke der Asphaltbefestigung über 18 cm bis 24 cm.
Gesamtaufbruchtiefe über 45 bis 60 cm.
Aufbruchgut 'innerhalb der Baustelle fördern und auf Lkw des AN laden'
Menge: 149,000 m2

**2.2.30 Transport von Ausbaumaterial teerfr. Bitumeng. Wiegeschein**
StL-Nr. 25900160219100
Ausbaumaterial aus vorheriger LV-Position
transportieren.
Beim Transport von Abfällen ist die entsprechende
Transportgenehmigung erforderlich und vor dem Transport
dem AG vorzulegen.
AVV-Abfallschlüssel 170302, kohlenteerfreie Bitumengemische,
Transport 'zum Zwischenlager des AN,
abladen und vorhalten für sieben Werktage zur Probenentnahme und Deklaration durch den AG. Dem AG ist
anzuzeigen, ab wann die Probenentnahme erfolgen kann.
Ab dem Termin der Probenentnahme läuft die Vorhaltezeit.
Mit der vom AG übergebenen Deklaration kann das Ausbaumaterial für den weiteren Transport geladen werden.
Beim Transport von Abfällen ist die entsprechende
Transportgenehmigung erforderlich und vor dem Transport
dem AG vorzulegen.'

Abgerechnet wird nach bestätigten Wiegescheinen.
Menge: 74,000 t

**2.2.40 Transport von Ausbaumaterial teerfr. Bitumeng.*Entsorgungsanlage Wiegeschein**
StL-Nr. 25900160211109
Ausbaumaterial aus vorheriger LV-Position
transportieren.
Beim Transport von Abfällen ist die entsprechende
Transportgenehmigung erforderlich und vor dem Transport
dem AG vorzulegen.
AVV-Abfallschlüssel 170302, kohlenteerfreie Bitumengemische,
zur Entsorgungsanlage transportieren.
Abgerechnet wird nach bestätigten Wiegescheinen.
Transportentfernung 'bis 40 km'
Menge: 74,000 t

**2.2.50 Entsorgung von Ausbaumaterial teerfr. Bitumeng.*Verw.klasse A Nachweis./EVN AN*Wiegeschein**
StL-Nr. 2590016521110102
Ausbaumaterial aus vorheriger LV-Position nachweislich
im Auftrag des AG entsprechend dem Kreislaufwirtschaftsgesetz und der LAGA entsorgen
(Verwertung oder Beseitigung).
Bis dahin verbleibt dieses im Eigentum des AG.
AVV-Abfallschlüssel 170302, kohlenteerfreie Bitumengemische,
Verwertungsklasse nach RuVA-StB 01: A
Die Nachweisführung hat gemäß den gesetzlichen
Bestimmungen (Nachweisverordnung) zu erfolgen.
Die Nachweise sind nach konkreter Entsorgung
unverzüglich und chronologisch zusammengestellt
dem AG zu übergeben. Sie sind Grundlage jeglicher
Abrechnung. Die Einholung der Abnahmebedingungen der
Abfallentsorgungsanlage sowie der Annahmeerklärung(EVN)
obliegt dem AN.
Abgerechnet wird nach bestätigten Wiegescheinen.
Menge: 74,000 t

**2.2.60 Oberboden abtragen Gleisbereich*Rasen entfernen Abtr.ü.5-10cm**
StL-Nr. 16990115122000
Oberboden einschließlich Rasensoden abtragen.
Unrat vorher und während der Arbeiten aussondern.
Unrat von der Baustelle entfernen und entsprechend
dem Kreislaufwirtschaftsgesetz entsorgen.
Abtrag im Gleisbereich (Rasengleis).
Rasen in Soden abheben, von der Baustelle entfernen
und nachweislich einer Verwertung zuführen.
Bis dahin verbleibt dieser im Eigentum des AG.
Die Nachweise sind unverzüglich dem AG zu übergeben.
Sie sind Grundlage jeglicher Abrechnung.
Dicke des Abtrages über 5 bis 10 cm.
Menge: 178,000 m2

**2.2.70 Speichervlies ausbauen**
Speichervlies unter Wachstumsschicht der Raseneindeckung
im Gleisbereich
ausbauen, von der Baustelle entfernen und nachweislich im Auftrag des AG entsprechend dem Kreislaufwirtschaftsgesetz entsorgen.
Bis dahin verbleiben diese im Eigentum des AG
Die Nachweise sind nach konkreter Entsorgung unverzüglich dem AG zu übergeben. Sie sind Grundlage jeglicher Abrechnung.
Menge: 178,000 m2

**2.2.80 Geotextil ausbauen**
Geotextil unter Wachstumsschicht der Raseneindeckung
im Gleisbereich
ausbauen, von der Baustelle entfernen und nachweislich im Auftrag des AG entsprechend dem Kreislaufwirtschaftsgesetz entsorgen.
Bis dahin verbleiben diese im Eigentum des AG
Die Nachweise sind nach konkreter Entsorgung unverzüglich dem AG zu übergeben. Sie sind Grundlage jeglicher Abrechnung.
Menge: 178,000 m2

**2.2.90 Querrinnen im Rasengleis rückbauen**
Querrinnen (Tröge) im Rasengleis ersatzlos ausbauen.
Abbruchgut von der Baustelle entfernen und nachweislich
im Auftrag des AG entsprechend dem Kreislaufwirtschaftsgesetz entsorgen
(Verwertung oder Beseitigung).
Bis dahin verbleibt dieses im Eigentum des AG.
Die Nachweise sind nach konkreter Entsorgung
unverzüglich und chronologisch zusammengestellt dem AG
zu übergeben. Sie sind Grundlage jeglicher Abrechnung.
Menge: 7,000 m

**2.2.100 Pflasterd.m.Betonpfl.-steinen aufn. 8 cm dick*ungeb. Fugenmat. ungeb. Bettung*Verwertung AN**
StL-Nr. 23115011211100
Pflasterdecke mit Pflastersteinen aus Beton aufnehmen.
Aufnehmen der Tragschicht wird gesondert vergütet.
Pflasterstein ca. 8 cm dick.
Mit Fugenfüllung aus ungebundenem Fugenmaterial.
Bettung aus ungebundenem Bettungsmaterial.
Steine und übriges Aufbruchgut nach Wahl des AN verwerten.
Menge: 210,000 m2

*Hinweis: Hinweis*
Bei Aufnahme der Natursteinpflasterdecke ist ein Anschlussbereich Pflaster im Haltestellenbereich bis ca. 0,5 m Breite im Anschluss an das stadtwärtige Bauende eingerechnet.

**2.2.110 Naturpflasterd.zur Wiederverw.aufn. Pfl.st. bis 6 cm*Granit ungeb. Fugenmat.*ungeb. Bettung Steine lagern*säub.,Sond.bis100**
StL-Nr. 2311500601011114
Natursteinpflasterdecke zur Wiederverwendung aufnehmen.
Aufnehmen der Tragschicht wird gesondert vergütet.
Art = Pflasterstein, Dicke bis 6 cm.
Pflasterstein aus Granit.
Mit Fugenfüllung aus ungebundenem Fugenmaterial.
Bettung aus ungebundenem Bettungsmaterial.
Steine innerhalb der Baustelle fördern und lagern.
Übriges Aufbruchgut nach Wahl des AN verwerten.
Pflastersteine säubern, Sonderformate sortieren und lagern. Anteil wiederverwendbarer Pflastersteine über 75
bis 100 v. H.
Menge: 149,000 m2

**2.2.130 Schicht ohne Bindemittel aufnehmen SfM*Dicke ü.10-15cm*Bstoff. Verw.AN.**
StL-Nr. 24112006139004
Schicht ohne Bindemittel aufnehmen.
Schicht aus frostunempfindlichem Baustoff oder Baustoffgemisch.
Dicke über 10 bis 15 cm.
Fläche 'Gleisbereich unter Hauptbahnhofbrücken und Abschnitt zwischen Bayrischer Straße und Rasengleis'

Baustoffgemisch nach Wahl des AN verwerten. Baustoffgemisch nach Unterlagen des AG.
Menge: 359,000 m2

#### Abschnitt 2.3 Demontage Gleis

**2.3.10 Demontage Schwellengleis Rillenschienen*Betonschwelle K-Oberbau + SKL*Kunstst.Kamm.Fug. Abbruch entfern.*Schrotterlös.EGl.**
StL-Nr. 2690012311270012
Schwellengleis demontieren, Schienenschnitte
durchführen und Schnittstellen säubern.
aus Rillenschienen,
auf Betonschwellen,
mit K-Oberbau und Spannklemme
Kleineisenteile lösen und ausbauen.
Kunststoff-Schienenanschlussstücke bzw.
Kunststoff-Kammerfüllelementen ausbauen.
Schienen säubern.
Entfernen des Fugenvergusses zwischen Schiene und
Deckenschluss.
Abbruchgut von der Baustelle entfernen und nachweislich
im Auftrag des AG entsprechend dem Kreislaufwirtschaftsgesetz entsorgen
(Verwertung oder Beseitigung).
Bis dahin verbleibt dieses im Eigentum des AG.
Die Nachweise sind nach konkreter Entsorgung
unverzüglich und chronologisch zusammengestellt dem AG
zu übergeben. Sie sind Grundlage jeglicher Abrechnung.
Mit der Schlussrechnung ist dem AG eine Gutschrift über
die nachgewiesenen tatsächlichen Entsorgungserlöse von
Schrott einzureichen.
Bezugsgröße: Einfachgleis
Menge: 43,000 m

**2.3.20 Demontage Schwellengleis Rillenschienen*Holzschwelle K-Oberbau + SKL*Betonkamm.Fug.aus Holzschw.Ents.AG*Übr.Abbr.entf. Schrotterlös.EGl.**
StL-Nr. 2690012312230822
Schwellengleis demontieren, Schienenschnitte
durchführen und Schnittstellen säubern.
aus Rillenschienen,
auf Holzschwellen,
mit K-Oberbau und Spannklemme
Kleineisenteile lösen und ausbauen.
Betonschienenkammersteine ausbauen.
Schienen säubern.
Entfernen des Fugenvergusses zwischen Schiene und
Deckenschluss.
Holzschwellen (AVV-Schlüsselnummer: 170204* - gefährl.
Abfall) beim Aushub selektieren und zur Entsorgungsanl.
des AG transportieren. Transportentfernung bis 50 km.
Der Transporteur muss gemäß AbfAEV (Anzeige- und
Erlaubnisverfahren für Sammler, Beförderer, Händler und
Makler von Abfällen) eine Erlaubnis für den Transport
von gefährlichen Abfällen besitzen und im elektron.
Abfallnachweisverfahren als Beförderer registriert sein
Übriges Abbruchgut von der Baustelle entfernen und
nachweislich im Auftrag des AG entsprechend dem
Kreislaufwirtschaftsgesetz entsorgen.
(Verwertung oder Beseitigung).
Bis dahin verbleibt dieses im Eigentum des AG.
Die Nachweise sind nach konkreter Entsorgung
unverzüglich und chronologisch zusammengestellt dem AG
zu übergeben. Sie sind Grundlage jeglicher Abrechnung.
Mit der Schlussrechnung ist dem AG eine Gutschrift über
die nachgewiesenen tatsächlichen Entsorgungserlöse von
Schrott einzureichen.
Bezugsgröße: Einfachgleis
Menge: 136,000 m

**2.3.30 Demontage Querverbinder Schienenquerverb.*Querverb. AG Übr.Abbr.entfern.**
StL-Nr. 269001351320
Querverbinder demontieren.
Schienenquerverbinder.
Wiederverwendbaren Querverbinder schonend ausbauen,
säubern, zum Lagerplatz des AG fördern, abladen und
lagern.
Übriges Abbruchgut von der Baustelle entfernen und
nachweislich im Auftrag des AG entsprechend dem
Kreislaufwirtschaftsgesetz entsorgen
(Verwertung oder Beseitigung).
Bis dahin verbleibt dieses im Eigentum des AG.
Die Nachweise sind nach konkreter Entsorgung
unverzüglich und chronologisch zusammengestellt dem AG
zu übergeben. Sie sind Grundlage jeglicher Abrechnung.
Menge: 1,000 St

#### Abschnitt 2.4 Schotterausbau und -entsorgung

**2.4.10 Schicht ohne Bindemittel aufnehmen STS**
StL-Nr. 24112006499099
Schicht ohne Bindemittel aufnehmen.
Schicht aus Baustoffgemisch für Schottertragschichten.
Dicke 'der auszubauenden Schotterschicht über 26 cm bis 27 cm
über 8 cm bis 10 cm unter Schwelle bzw. über 26 cm bis 27 cm seitlich der Schwelle'

Fläche 'im Baubereich der Gleisanlage'

Baustoffgemisch 'zum Zwischenlager des AN transportieren,
abladen und vorhalten für sieben Werktage zur Probenentnahme und Deklaration durch den AG. Dem AG ist
anzuzeigen, ab wann die Probenentnahme erfolgen kann.
Ab dem Termin der Probenentnahme läuft die Vorhaltezeit.
Mit der vom AG übergebenen Deklaration kann das Ausbaumaterial für den weiteren Transport geladen werden.
Beim Transport von Abfällen ist die entsprechende
Transportgenehmigung erforderlich und vor dem Transport
dem AG vorzulegen.'
Menge: 645,000 m2

**2.4.20 Transport von Ausbaumaterial Gleisschotter Wiegeschein**
StL-Nr. 22900160459100
Ausbaumaterial aus vorheriger LV-Position
transportieren.
Beim Transport von Abfällen ist die entsprechende
Transportgenehmigung erforderlich und vor dem Transport
dem AG vorzulegen.
AVV-Abfallschlüssel 170508, Gleisschotter,
Transport 'zu einer geeigneten Entsorgungsanlage nach Wahl des AN.'

Abgerechnet wird nach bestätigten Wiegescheinen.
Menge: 260,000 t

**2.4.30 Entsorgung von Ausbaumaterial Gleisschotter*Nachweis./EVN AN Wiegeschein**
StL-Nr. 2290016545000102
Ausbaumaterial aus vorheriger LV-Position nachweislich
im Auftrag des AG entsprechend dem Kreislaufwirtschaftsgesetz und der LAGA entsorgen
(Verwertung oder Beseitigung).
Bis dahin verbleibt dieses im Eigentum des AG.
AVV-Abfallschlüssel 170508, Gleisschotter,
Die Nachweisführung hat gemäß den gesetzlichen
Bestimmungen (Nachweisverordnung) zu erfolgen.
Die Nachweise sind nach konkreter Entsorgung
unverzüglich und chronologisch zusammengestellt
dem AG zu übergeben. Sie sind Grundlage jeglicher
Abrechnung. Die Einholung der Abnahmebedingungen der
Abfallentsorgungsanlage sowie der Annahmeerklärung(EVN)
obliegt dem AN.
Abgerechnet wird nach bestätigten Wiegescheinen.
Menge: 260,000 t

#### Abschnitt 2.5 Haltestellenausrüstung

**2.5.10 Geländer-Demontage Schutzgel.m.Kn. Abbr.gut entfern.*Schrotterlös**
Geländer demontieren.
Schutzgeländer mit Knieleiste.
Das Abschneiden/ Trennen des Geländers oberhalb der Fundamente erfolgt im Vorfeld des Bauvorhabens durch den AG
Fundamente LxBxT 300 x 300 x 650 mm mit eingebauter Bodenhülse abbrechen
Durch die Freilegung entstandene Vertiefungen mit vorhandenem Material verfüllen
Zubuße Verfüllmaterial liefern
Deckenschluss aus Mosaikpflaster einbauen,
vorhandenes Pflaster wiederverwenden, Zubuße liefern
Bettungsmaterial = Kalkzementmörtel MG I
Fugenverfüllung und Fugenversiegelung mit Pflasterkies 0/4
Abbruchgut, sofern nicht zum Verfüllen der entstandenen Vertiefungen verwendet, von der Baustelle entfernen und nachweislich im Auftrag des AG entsprechend dem Kreislaufwirtschaftsgesetz entsorgen (Verwertung oder Beseitigung).
Bis dahin verbleibt dieses im Eigentum des AG.
Die Nachweise sind nach konkreter Entsorgung
unverzüglich und chronologisch zusammengestellt dem AG
zu übergeben. Sie sind Grundlage jeglicher Abrechnung.
Mit der Schlussrechnung ist dem AG eine Gutschrift über
die nachgewiesenen tatsächlichen Entsorgungserlöse von
Schrott einzureichen.
Abrechnung pro Stück Fundamente mit Bodenhülsen
Menge: 12,000 St

#### Abschnitt 2.6 Kabelschutz und Elt-ausrüstung

*Hinweis: Für den Rückbau der elektrischen Weichenausrüstung ist durch den AN Gleisbau eine Elektrofachfirma zu binden.*

**2.6.10 Ausbau Gleiskasten Gleisk.n.Reick*übr.Abbr.entf**
StL-Nr. 26900740004010
Gleiskasten ausbauen.
An den Schienen verbliebene Gleiskastenrippen unter
Beachtung des einzubringenden Deckenschlusses nach
Abstimmung mit dem  Schweißverantwortlichen gegebenenfalls teilweise abbrennen.
Gleiskasten säubern, zum Werkplatz Reick des AG
fördern und abladen.
Übriges Abbruchgut von der Baustelle entfernen und
nachweislich im Auftrag des AG entsprechend dem
Kreislaufwirtschaftsgesetz entsorgen (Verwertung
oder Beseitigung). Bis dahin verbleibt dieses im Eigentum des AG. Die Nachweise sind nach konkreter Entsorgung unverzüglich und chronologisch zusammengestellt
dem AG zu übergeben. Sie sind Grundlage jeglicher
Abrechnung.
Menge: 8,000 St

**2.6.20 HCS-Schleife ausbauen und entsorgen**
HCS-Schleife ausbauen und entsorgen
Schleifenkabel zwischen Abgleichmodul und Schleife nach dem Deckenschlussausbau im Gleisbereich schneiden.
HCS-Schleife im Gleis aufnehmen und ausbauen einschl. Schleifenkabel aus Kabelschutzrohr ausbauen
Menge: 2,000 St

**2.6.30 Kurzschlussverbinder ausbauen**
Kurzschlussverbinder ausbauen
Ausbau und Entsorgung Kurzschlussverbinder

Kurzschlussverbinder (1 x 120 mm²) am Gleis abklemmen, aus dem Gleis ausbauen
Ausgebautes Material von der Baustelle entfernen und nachweislich im Auftrag des AG entsprechend dem Kreislaufwirtschaftsgesetz entsorgen (Verwertung oder Beseitigung)
Bis dahin verbleibt dieses im Eigentum des AG.
Die Nachweise sind nach konkreter Entsorgung unverzüglich und chronologisch zusammengestellt dem AG zu übergeben. Sie sind Grundlage jeglicher Abrechnung.
Mit der Schlussrechnung ist dem AG eine Gutschrift über die nachgewiesenen tatsächlichen Entsorgungserlöse von Schrott einzureichen.
Menge: 2,000 St

**2.6.40 Rückbau Kabelschutzrohr**
Rückbau Kabelschutzrohr

Kabelschutzrohr ohne Kabel
bei Offenlage an der Baufeldgrenze schneiden, verschließen gegen Wasser, Sand, Schädlinge und Rohrenden einmessen.
Der Rückbau wird durch den AG in einer Revisionsunterlage dokumentiert, die Koordinierung der Vermessungsleistungen ist in Pos. 1.3.10 zu kalkulieren.
Die Erstellung von Kabelschachtkarten ist nicht erforderlich.

Kabelschutz von der Baustelle entfernen und nachweislich im Auftrag des AG entsprechend dem Kreislaufwirtschaftsgesetz entsorgen (Verwertung oder
Beseitigung).
Bis dahin verbleibt dieser im Eigentum des AG.
Die Nachweise sind nach konkreter Entsorgung
unverzüglich und chronologisch zusammengestellt dem
AG zu übergeben. Sie sind Grundlage jeglicher
Abrechnung.
Menge: 15,000 m

**2.6.50 Beigestellten Gleisanschlusskasten montieren**
beigestellten Gleisanschlusskasten für Verbindung mit der Rückleitung im Lager DVB AG abholen, zur Baustelle transportieren und fachgerecht nach Betriebsvorschrift Nr. T4-438/0 montieren.

Alle Arbeiten sind vor der Ausführung unbedingt mit der Dresdner Verkehrsbetriebe AG abzustimmen.
Menge: 2,000 St

### Bereich 3 Erdbau/ Tragschichten

#### Abschnitt 3.1 Tragschicht ohne Bindemittel

**3.1.10 Tragschicht ohne Bindemittel - m2 Stopfmaterial*Gleisbereich Gleisschotter*K = 22/45 Dicke 10 cm*EV2 = 150 MPa**
StL-Nr. 2690021054662200
Tragschicht ohne Bindemittel liefern und herstellen.
Stopfmaterial,
Einbau im Gleisbereich,
Material = Gleisschotter.
Körnung = 22/45
Einbaudicke über 5 bis 10 cm.
Verformungsmodul EV2 auf der Oberfläche min. 150 MPa.
Menge: 156,000 m2

**3.1.20 Tragschicht ohne Bindemittel - m2 Schottertragsch.*Schwellenfächern Schotter*K = 22/45 Dicke 20 cm**
StL-Nr. 2690021036764000
Tragschicht ohne Bindemittel liefern und herstellen.
Schottertragschicht gem. ZTV SoB-StB 04/07.
Einbau in Schwellenfächern und seitlich vor Kopf,
Material = Schotter.
Körnung = 22/45
Einbaudicke über 15 bis 20 cm.
Menge: 156,000 m2

**3.1.30 Tragschicht ohne Bindemittel - m2 Stopfmaterial*Gleisbereich Gleisschotter*K = 0/45 Dicke 10 cm*EV2 = 150 MPa**
StL-Nr. 2690021054622200
Tragschicht ohne Bindemittel liefern und herstellen.
Stopfmaterial,
Einbau im Gleisbereich,
Material = Gleisschotter.
Körnung 0/45.
Einbaudicke über 5 bis 10 cm.
Verformungsmodul EV2 auf der Oberfläche min. 150 MPa.
Menge: 487,000 m2

**3.1.40 Tragschicht ohne Bindemittel - m2 Schottertragsch.*Schwellenfächern Schotter*K = 0/45*Dicke 20 cm**
StL-Nr. 2690021036724000
Tragschicht ohne Bindemittel liefern und herstellen.
Schottertragschicht gem. ZTV SoB-StB 04/07.
Einbau in Schwellenfächern und seitlich vor Kopf,
Material = Schotter.
Körnung 0/45.
Einbaudicke über 15 bis 20 cm.
Menge: 487,000 m2

#### Abschnitt 3.2 Einbau Asphalttragschicht

**3.2.10 Asphalttragsch. aus AC 22 T S herst Bitumen 50/70**
StL-Nr. 23113118991000
Asphalttragschicht aus Asphalttragschichtmischgut
AC 22 T S herstellen. Anlieferung des Asphaltmischguts
in thermoisolierten Transportbehältern.
In Verkehrsflächen 'im Gleisbereich'

Einbau 'Dicke 99 mm'

Bindemittel = 50/70.
Menge: 358,000 m2

**3.2.20 Bitumenemulsion aufsprühen Bk100-Bk3,2*Asphalt frisch vor A.bindersch.**
StL-Nr. 23113063110992
Bitumenemulsion zur Herstellung des Schichtenverbundes
aufsprühen.
Auf Verkehrsflächen der Belastungsklassen Bk100 bis
Bk3,2.
Unterlage = Asphaltbefestigung, frisch.
Bindemittel 'C60BP1-S'

Bindemittelmenge '0.25-0.35 kg/m2'

Vor Einbau Asphaltbinderschicht.
Menge: 358,000 m2

### Bereich 4 Entwässerung

#### Abschnitt 4.1 Gleisentwässerung

**4.1.10 Gleisentwässerung ausbauen Entw.-Querrinne*Tiefe 1,25-1,75 m Abfl. rückbauen*entf.+Schrotterl.**
Gleisentwässerung vollständig ausbauen.
Das Ausbauen von Rohrleitungen wird nicht gesondert
vergütet.
Gegebenenfalls Erdarbeiten in Boden ausführen.
Alle Entsorgungsnachweise sind unverzüglich und chronologisch zusammengestellt dem AG zu übergeben. Sie sind
Grundlage jeglicher Abrechnung.
Entwässerungsquerrinne im Gleisbereich, bestehend aus zwei Gleisentwässerungskästen für 60R1 (Regelform) und drei Entwässerungskästen Sonderbauweise
Ausbautiefe ab OK Entw.-kasten über 1,25 bis 1,75 m.
Abflussleitungen rückbauen und fachgerecht verschließen
Sämtliche Stoffe und Aushub von der Baustelle entfernen
und nachweislich im Auftrag des AG entsprechend dem
Kreislaufwirtschaftsgesetz entsorgen.
(Verwertung oder Beseitigung).
Bis dahin verbleibt dieser im Eigentum des AG.
Mit der Schlussrechnung ist dem AG eine Gutschrift über
die nachgewiesenen tatsächlichen Entsorgungserlöse von
Schrott einzureichen.
Menge: 1,000 St

**4.1.20 Gleisentwässerung herstellen SE-Kasten*PVC-U*Anschl.Sammelltg. Schlitze f. Entw.*E.-Kasten AG**
StL-Nr. 26900331111120
Gleisentwässerung funktionstüchtig herstellen.
Das Herstellen von Bohrungen im Schienensteg wird
nicht gesondert vergütet.
Notwendige Erdarbeiten in Boden ausführen, Verfüllen
und verdichten des umgebenden Bereiches.
Zum Schutz vor Verschmutzung während der Bauphase
alle offenen Rohrenden sowie die Öffnungen der
Entwässerungseinrichtungen mit geeigneten Mitteln
temporär verschließen.
Der Auftragnehmer hat in einem Spülprotokoll die
Funktionstüchtigkeit der Gleisentwässerung durch
eine Endspülung der Rohre bis zum Kontrollschacht
bzw. bis zum Anschlusspunkt nachzuweisen.
Der Nachweis der Funktionstüchtigkeit mittels
Endspülung hat nach Beendigung aller Arbeiten mit dem
Risiko einer Verunreinigung der Entwässerungsanlage
durch Baumaterial (z.B. Splitt, Fugenvergussmasse) zu
erfolgen.
Schienenentwässerungskasten,
Abflussleitung aus PVC-U nach DIN 19534,
einschließlich notwendiger Formstücke.
Anschluss an Sammelleitung.
Schlitze für Schienenentwässerungskästen in
Rillenschienen gemäß gültiger Betriebsvorschrift
der DVB AG herstellen.
Auf dem Werkplatz Reick durch AG aufgeladenen
Entwässerungskasten zur Baustelle transportieren
und abladen.
Menge: 4,000 St

**4.1.30 Anpassung von Einbauten*Gleisbereich freileg.+n.Höhe*Freig.B.verfüllen Aufbruchm.entfern**
StL-Nr. 26900580911101
Anpassung von Straßeneinbauten.
Art der Einbauten: 'Schachtabdeckung Drainageschächte DVB'

im Gleisbereich
freilegen und auf neue Höhe setzen.
Freigelegten Bereich verfüllen.
Aufbruchmaterial von der Baustelle entfernen und nachweislich im Auftrag des AG entsprechend dem Kreislaufwirtschaftsgesetz entsorgen
(Verwertung oder Beseitigung).
Bis dahin verbleibt dieses im Eigentum des AG.
Die Nachweise sind nach konkreter Entsorgung
unverzüglich und chronologisch zusammengestellt dem AG
zu übergeben. Sie sind Grundlage jeglicher Abrechnung.
Menge: 3,000 St

### Bereich 5 Gleisbau

#### Abschnitt 5.1 Gleismontage

*Hinweis: Es erfolgt eine jochweise Bereitsstellung der Gleise, eine Einzelmontage ist nur für die 18-m-Schienen erforderlich.*
Es erfolgt eine jochweise Bereitsstellung der Gleise auf dem Werkplatz Reick, eine Einzelmontage ist nicht erforderlich.
In der Kalkulation der Einheitspreise ist der Einsatz der notwendigen Lade- und Transporttechnik zu berücksichtigen.

**5.1.10 Aufplattung auf vorh.Betonschwellen Rp lösen*Rp 410/125 Schw.dübel AG*Abbr.gut entfern. Schrottgutschr.**
StL-Nr. 2690041612002011
Aufplattung und Kleineisen auf vorh. Betonschwellen erneuern.
Die Betonschwellen befinden sich im Gleisbett.
Vorh. Rippenplatten lösen und ausbauen.
Defekte Schwellendübel sind durch Halbdübelverfahren
zu sanieren.
Rippenplatten Rp 410/125 mit Schwellenschrauben Ss 8
und Federringen Fe 6 auf vorh. Schwellen befestigen.
Unterlagen Upl 410/2 einbauen.
Auf dem Werkplatz Reick durch AG aufgeladene
Schwellendübel zur Baustelle transportieren,
abladen und einbauen.
Abbruchgut von der Baustelle entfernen und nachweislich im Auftrag des AG entsprechend dem Kreislaufwirtschaftsgesetz entsorgen
(Verwertung oder Beseitigung).
Bis dahin bleibt dieses im Eigentum des AG.
Die Nachweise sind nach konkreter Entsorgung unverzüglich und chronologisch zusammengestellt dem AG zu
übergeben. Sie sind Grundlage jeglicher Abrechnung.
Mit der Schlussrechnung ist dem AG eine Gutschrift über
die nachgewiesenen tatsächlichen Entsorgungserlöse von
Schrott einzureichen.
Bezugsgröße: Schwellen
Menge: 16,000 St

**5.1.20 Gleis durcharbeiten neue Gleishöhen*Spurw. pr. + kor.*Kleineisen AG Einfachgleis**
StL-Nr. 2690040112093001
Vorhandenes Gleis lage- und höhenmäßig durcharbeiten.
Anschluss an die neuen Gleishöhen herstellen.
Spurweite prüfen und korrigieren.
Schienenbefestigung erneuern. Menge in Prozent: '100 %'

Auf dem Werkplatz Reick durch AG aufgeladene
Kleineisen zur Baustelle transportieren, abladen und
montieren.
Bezugsgröße: Einfachgleis
Menge: 12,000 m

**5.1.30 Gleis einbauen Schwellengleis*60 R1*Stopfen 22/45 Stopfg.maschinell*EGl.**
StL-Nr. 2690042010029224
Gleis verlegen und montieren.
Schienenüberlängen mittels Trennschnitt entfernen.
Das Verschweißen wird gesondert vergütet.
Schwellengleis
aus gebogenen und geraden Rillenschienen 60 R1,
Schienenlänge bis 15,00 m.
Schienen 'auf Schwellen als Gleisjoche vormontiert; Gleisjoche auf dem Werkplatz Reick durch AG aufgeladen, durch AN zur Baustelle transportieren, abladen und einbauen'

Schwellengleis in Lage und Höhe genau ausrichten, Spurweite herstellen, prüfen und ggf. korrigieren, mit
Schotter 22/45 bis zur festen Lage stopfen (ggf. in
mehreren Stopfgängen), auch in Schwellenmitte, und
Schwellenfachverdichtung durchführen. Stopfschotter
bis OK-Schwelle abgabeln und einplanieren, gegenseitige
Höhenlage +-2mm. Übrigbleibenden Schotter sammeln,
aufladen und zur weiteren Verwendung verfahren.
Bei Gleisradien größer gleich 50 m maschinell
stopfen mittels kontinuierlich arbeitender
Gleisricht- und Stopfmaschine vom Typ 08-275 ZW oder
gleichwertig für 1450 mm Spurweite und Radprofilen DD.
Die erreichte Gleislage ist per automatischer Messwertanzeige zu dokumentieren.
Bezugsgröße: Einfachgleis
Menge: 42,500 m

**5.1.40 Gleis einbauen Schwellengleis*60 R1*Stopfen 0/45 Stopfg.maschinell*EGl.**
StL-Nr. 2690042010029124
Gleis verlegen und montieren.
Schienenüberlängen mittels Trennschnitt entfernen.
Das Verschweißen wird gesondert vergütet.
Schwellengleis
aus gebogenen und geraden Rillenschienen 60 R1,
Schienenlänge bis 15,00 m.
Schienen 'auf Schwellen als Gleisjoche vormontiert; Gleisjoche auf dem Werkplatz Reick durch AG aufgeladen, durch AN zur Baustelle transportieren, abladen und einbauen'

Schwellengleis in Lage und Höhe genau ausrichten, Spurweite herstellen, prüfen und ggf. korrigieren, mit
Schotter 0/45 bis zur festen Lage stopfen (ggf. in
mehreren Stopfgängen), auch in Schwellenmitte, und
Schwellenfachverdichtung durchführen. Stopfschotter
bis OK-Schwelle abgabeln und einplanieren, gegenseitige
Höhenlage +-2mm. Übrigbleibenden Schotter sammeln,
aufladen und zur weiteren Verwendung verfahren.
Bei Gleisradien größer gleich 50 m maschinell
stopfen mittels kontinuierlich arbeitender
Gleisricht- und Stopfmaschine vom Typ 08-275 ZW oder
gleichwertig für 1450 mm Spurweite und Radprofilen DD.
Die erreichte Gleislage ist per automatischer Messwertanzeige zu dokumentieren.
Bezugsgröße: Einfachgleis
Menge: 136,000 m

**5.1.50 Querverbinder einbauen Schienenquerverb.*60R1/Ri53 m.AR60N L=1,86 m*Material AG Betonabdeckung**
StL-Nr. 26900490124201
Querverbinder im Gleisbereich einbauen,
bestehend aus Bahnerdungsleitung
(N)A(ST)YY-O 110 RM 0,6/1kV ALMGST - 110 mm2 mit
Stahlseele und 2 Aluminiumglockenkabelschuhen für M12.
Das Kabel an den Schienen mittels Cembre-
Kontaktierungssystem (19 mm Bohrung für Kupferbuchse
mit M12- Sechskantschraube) befestigen.
Die Schienenanschlussstellen (Kabelschuh und Kontaktschraube) mit beständigem Isolationsschutz gegen
das Ableiten von Streuströmen versehen.
Das Herstellen der Bohrung im Schienensteg wird nicht
gesondert vergütet.
Schienenquerverbinder,
Für Rillenschienen 60 R1 bzw. Ri 53-10 mit
Cembre-Kontaktierungssystem AR 60 N.
Länge = 1,86 m
Auf dem Werkplatz Reick durch AG aufgeladene
Querverbinder und Anschlussmaterialien zur
Baustelle transportieren, abladen und montieren.
Querverbinder zum Schutz vor Beschädigung mit einer
Betonabdeckung versehen.
Menge: 3,000 St

#### Abschnitt 5.2 Schweißungen

**5.2.10 Verbindungsschweißung Rillen/Rillensch.*Fülldrahtelektr. R220G1-1.0604*Plan Schweißungen Ang.Pl.Fülldraht*Verschleiß Härtemessung**
StL-Nr. 2590044015021311
Verbindungsschweißung herstellen.
Vorbereiten und Herstellen der Schweißlücke, Schweißen,
Warmbearbeiten und Wärmebehandeln,
Schienenkopf profilgerecht schleifen, Schweißung und
Unterlage säubern.
Es darf nur von der DVB AG zugelassenes Schweißpersonal
zum Einsatz kommen. Die besonderen Bedingungen zur
Durchführung von Schweißarbeiten im Gleisnetz
der DVB AG sind zu beachten.
Inkl. aller notwendigen Arbeiten, Stoffe und Geräte.
Rillenschiene / Rillenschiene.
Schweißverfahren: Schienenverbindungsschweißen mit
selbstschützenden Fülldrahtelektroden (Innershield)
Verfahren: MF
Verfahrensnummer (DIN EN ISO 4063): 137
Es dürfen nur DB-zugelassene Zusatzwerkstoffe verwendet
werden.Die Datenblätter hierzu sind dem Schweißfachmann
Oberbauschweißen (SFM/Os) des AG unverzügl. nach Auftragserteilung digital und in Papierform zu übergeben.
Stahlkurzbezeichnung: R220G1 Werkstoffnummer: 1.0604
Plan der hergestellten Schweißungen auf Grundlage des
Schienenteilungsplanes anfertigen und an den Schweißfachmann/ Oberbauschweißen (SFM/Os) des AG übergeben
(digital und in Papierform).
Sofern kein Schienenteilungsplan vom AG erstellt wurde,
gesonderten Plan anfertigen.
Die Übergabe des Planes ist Grundlage jeglicher
Abrechnung.
Der zu übergebende Plan der Fülldraht-Schweißungen
hat folgende Angaben zu enthalten:
-Firmenbezeichnung des ausführenden Unternehmens
-Monat und Jahr der Ausführung
-Kennzeichnung Schweißertrupp
-Datenblatt, Batchnummer und DB-Zulassung Zusatzwerk-
.stoff für Schienenverbindungsschweißen.
Das Verschleißverhalten von Verbindungsschweißung und
Schiene muss im Laufe der Nutzung nahezu identisch
sein. Nach Ablauf der Verjährungsfrist für Mängelansprüche darf der Unterschied im Höhenverschleiß
zwischen Schiene und Schweißstoß maximal 0,1 mm
betragen.
Unmittelbar nach Ausführung an 30 Prozent der hergestellten Schweißungen Härtemessungen durchführen.
Härte HB in der Reihenfolge Grundwerkstoff-Wärmeein-
flusszone-Schweißzone-Wärmeeinflusszone-Grundwerkstoff
ermitteln, dokumentieren und an den AG digital und in
Papierform übergeben. Den Schweißfachmann/Os
des AG ist vor Beginn der Messungen informieren. Die
Übergabe der Unterlagen ist Bestandteil der Abnahme.
Menge: 20,000 St

**5.2.20 Verbindungsschweißung Rillen/Rillensch.*Fülldrahtelektr. Schlussschweißung*R220G1-1.0604 Plan Schweißungen*Ang.Pl.Fülldraht Verschleiß*Härtemessung**
StL-Nr. 2690044015121311
Verbindungsschweißung herstellen.
Vorbereiten und Herstellen der Schweißlücke, Schweißen,
Warmbearbeiten und Wärmebehandeln,
Schienenkopf profilgerecht schleifen, Schweißung und
Unterlage säubern.
Es darf nur von der DVB AG zugelassenes Schweißpersonal
zum Einsatz kommen. Die besonderen Bedingungen zur
Durchführung von Schweißarbeiten im Gleisnetz
der DVB AG sind zu beachten.
Rillenschiene / Rillenschiene.
Schweißverfahren: Schienenverbindungsschweißen mit
selbstschützenden Fülldrahtelektroden (Innershield)
Verfahren: MF
Verfahrensnummer (DIN EN ISO 4063): 137
Es dürfen nur DB-zugelassene Zusatzwerkstoffe verwendet
werden.Die Datenblätter hierzu sind dem Schweißfachmann
Oberbauschweißen (SFM/Os) des AG unverzügl. nach Auftragserteilung digital und in Papierform zu übergeben.
Schlussschweißung einschl. Spannungsausgleich.
Spannungsausgleich  im lückenlosen Gleis von
aufsichtsberechtigten Personen mit einer gültigen
Zulassung der Aufsichtsstelle Oberbauschweißen der
Deutschen Bahn AG leiten und von qualifiziertem
Fachpersonal durchführen.
Stahlkurzbezeichnung: R220G1 Werkstoffnummer: 1.0604
Plan der hergestellten Schweißungen auf Grundlage des
Schienenteilungsplanes anfertigen und an den Schweißfachmann/ Oberbauschweißen (SFM/Os) des AG übergeben
(digital und in Papierform).
Sofern kein Schienenteilungsplan vom AG erstellt wurde,
gesonderten Plan anfertigen.
Die Übergabe des Planes ist Grundlage jeglicher
Abrechnung.
Der zu übergebende Plan der Fülldraht-Schweißungen
hat folgende Angaben zu enthalten:
-Firmenbezeichnung des ausführenden Unternehmens
-Monat und Jahr der Ausführung
-Kennzeichnung Schweißertrupp
-Datenblatt, Batchnummer und DB-Zulassung Zusatzwerk-
.stoff für Schienenverbindungsschweißen.
Das Verschleißverhalten von Verbindungsschweißung und
Schiene muss im Laufe der Nutzung nahezu identisch
sein. Nach Ablauf der Verjährungsfrist für Mängelansprüche darf der Unterschied im Höhenverschleiß
zwischen Schiene und Schweißstoß maximal 0,1 mm
betragen.
Unmittelbar nach Ausführung an 30 Prozent der hergestellten Schweißungen Härtemessungen durchführen.
Härte HB in der Reihenfolge Grundwerkstoff-Wärmeein-
flusszone-Schweißzone-Wärmeeinflusszone-Grundwerkstoff
ermitteln, dokumentieren und an den AG digital und in
Papierform übergeben. Den Schweißfachmann/Os
des AG ist vor Beginn der Messungen informieren. Die
Übergabe der Unterlagen ist Bestandteil der Abnahme.
Menge: 8,000 St

**5.2.30 Schutzbeschichtung für Schweißstöße**
Schweißstoß zum Schutz der Schiene gegen Feuchtigkeit vollständig mit der elastischen Schutzbeschichtung Elaskon RWC ECO entsprechend den Herstellerangaben behandeln.
Beschichtungsmaterial wird durch den AG beigestellt.
Bezugsgröße: pro Schweißstoß
Menge: 28,000 St

### Bereich 6 Randeinfassung/ Deckenschluss

#### Abschnitt 6.1 Schienenkammerfüllung

**6.1.10 Schienenkammerfüllung Kunstst.-Rasengl.*Betonsch.TBS1450 60R1/60R2*Streckengleis Füllmaterial AG*Kunstst.Hohlr.**
StL-Nr. 2690050622211202
Schienenkammerfüllung fachgerecht entsprechend der
gültigen Betriebsvorschrift der DVB AG herstellen.
Die Einbauvorschriften der Hersteller sind zu beachten.
Erforderliches Kürzen bzw. manuelles Anpassen von
Elementen, eventuelles Lösen und Wiederanziehen der
Schienenbefestigung ist einzurechnen.
Aus Kunststoff - Schienenanschlussstücken innen und
außen für Rasengleis,
für Schwellengleis mit Betonschwellen TBS 1450,
W - Befestigung.
Das eventuell notwendige Unterstopfen der Elemente mit
Schotter ist einzurechnen.
und Rillenschienen 60 R1 / 60 R2.
Im Streckengleis.
Das Füllmaterial wird beigestellt.
Das auf dem Werkplatz Reick durch AG aufgeladene Füllmaterial zur Baustelle transportieren und
abladen.
Vorhandene Hohlräume mit zum Kunststoff-
Kammerelement passenden Material verschließen.
Bezugsgröße: Einfachgleis
Menge: 48,500 m

**6.1.20 Schienenkammerfüllung Betonkammerstein3*Zweiblockschw.2 60R1/60R2*Streckengleis Füllmaterial AG*Ortbeton f.Lücken**
StL-Nr. 2690050612411201
Schienenkammerfüllung fachgerecht entsprechend der
gültigen Betriebsvorschrift der DVB AG herstellen.
Die Einbauvorschriften der Hersteller sind zu beachten.
Erforderliches Kürzen bzw. manuelles Anpassen von
Elementen, eventuelles Lösen und Wiederanziehen der
Schienenbefestigung ist einzurechnen.
Aus Betonschienenkammersteinen
KRi 245aD und KRi 245iD, KRi 495a und KRi 495i,
für Schwellengleis mit Zweiblockschwelle
TB/ZB - 1450 K-W25 bzw. TB/ZB - 1450 K-W25 Sp,
K-W - Befestigung.
und Rillenschienen 60 R1 / 60 R2.
Im Streckengleis.
Das Füllmaterial wird beigestellt.
Das auf dem Werkplatz Reick durch AG aufgeladene Füllmaterial zur Baustelle transportieren und
abladen.
Bautechnisch bedingte Lücken zwischen Beton-
Kammersteinen mit Ortbeton schließen.
Bezugsgröße: Einfachgleis
Menge: 142,000 m

#### Abschnitt 6.2 Deckenschluss herstellen

**6.2.10 Asphaltanrampung im offenen BK herstellen**
Anrampung Asphalt mit Neigung 1:2 herstellen.
Einbau im Gleisbereich,
senkrecht zur Gleisachse als dauerhaft angerampter Übergang zwischen offenem und geschlossenem Bahnkörper,
Einbaudicke bis 20 cm, dabei in der Höhe angepasst an die angrenzende Asphalteindeckung,
Rampenbreite entsprechend der erforderlichen Breite des Baubereichs,
Ort der Anrampung: Übergang zum offenen Bahnkörper, entsprechend den Unterlagen des AG
Mischgutart nach Wahl AN
Bindemittel = nach Wahl AN
Seitliche Abböschungen mit Neigung 1 zu 2 anlegen
und verdichten.
Abrechnung Gesamtlänge der Anrampungen
Menge: 8,600 m

**6.2.20 Wachstumsschicht herstellen Gleisbereich*wassersp.Material*Speichervlies Filtervlies*inkl.Stoffe.Ger.**
StL-Nr. 23900552119111
Wachstumsschicht für nicht befahrenen Fertigrasen
entsprechend der gültigen Betriebsvorschrift der DVB AG
trittfest gewalzt herstellen.
Ausführung im Gleisbereich.
Material = 30 Prozent wasserspeicherndes Stützkorn
(Liapor, Lavadur oder gleichwertiges Material) und
70 Prozent Mutterboden / Kompost, organischer Dünger.
Einbaudicke '81 mm'

Das Vlies Secutex R 1204 (Stärke 10 mm) oder
gleichwertiges wasserspeicherndes Material vor
Einbau der Wachstumsschicht liefern und verlegen.
Geotextil WT 5 als Trennschicht zwischen Schotter- und
Vegetationsschicht liefern und verlegen.
Inkl. aller notwendigen Arbeiten, Stoffe und Geräte.
Menge: 178,000 m2

**6.2.30 Fertigrasen herstellen Gleisbereich*Schul.Anzucht Bündig.Anschluss*Wachstumsschicht inkl.Stoffe.Ger.**
StL-Nr. 2390055111011002
Fertigrasen fachgerecht entsprechend der gültigen
Betriebsvorschrift der DVB AG verlegen, anwalzen
bzw. in Rasengitterplatten einwalzen. Fugen verfüllen.
Ausführung im Gleisbereich.
Fertigrasen aus schulmäßiger Anzucht, mind. 1,5 cm
dick, in min. 30 cm breiten Bahnen, Gräser gemäß
der gültigen Betriebsvorschrift der DVB AG nach
DIN 18917 Landschaftsrasen.
Anschlüsse bündig an angrenzende Beläge
herstellen (Schienenanschlussstücke).
Fertigrasen auf die Wachstumsschicht verlegen.
Nach Beendigung der Arbeiten sind die Schienenanschlussstücke zu reinigen.
Inkl. aller notwendigen Arbeiten, Stoffe und Geräte.
Menge: 178,000 m2

**6.2.40 Rasenfertigstellungspflege Haltestellen*Wuchsh. 5-8cm Schnitt n. Wuchsh*Rasen wäss.15l/m2 Ausb.Fertigrasen*inkl.Stoffe.Ger.**
StL-Nr. 23900553211111
Fertigstellungspflege für Rasenflächen nach DIN 18916
bis DIN 18918 durchführen. Abnahme des Rasens frühestens 1 Jahr nach Realisierung der Baumaßnahme. Letzter
Rasenschnitt max. 2 Wochen vor Abnahme. Während der
Fertigstellungspflege ist die Rasenfläche vom anfallenden Laub und Unrat zu säubern und dieses ist entspr.
dem Kreislaufwirtschaftslgesetz zu entsorgen.
Das Datum der Abnahme der Rasenfläche ist der
Beginn der Gewährleistung und Voraussetzung für die
Zahlung der Schlussrechnung.
Ausführung in Haltestellen.
Rasen mähen,
Wuchshöhe 5 - 8 cm, Schnitthöhe 3 cm.
Schnittfolge nach Wuchshöhe.
Schnittgut entsorgen.
Rasenflächen wässern. Menge je Arbeitsgang 15 l/m2.
Wasser liefern.
Schadhafte Rasenfläche ausbessern mit Fertigrasen.
Inkl. aller notwendigen Arbeiten, Stoffe und Geräte.
Menge: 178,000 m2

**6.2.50 Asphaltbinder einbauen Gleis maschinell*6,0cm AC16BS*Bitumen 50/70**
StL-Nr. 26900510121300
Asphaltbinder gemäß ZTV-Asphalt StB in der jeweils
gültigen Fassung und  entsprechend der gültigen
Betriebsvorschrift der DVB AG liefern, einbauen und
verdichten.
Eventuell erforderlicher Handeinbau ist einzurechnen.
im Gleisbereich maschinell mittels Asphaltfertiger.
Einbaudicke 6,0 cm.
Mischgutart AC 16 B S.
Bindemittel = Bitumen 50/70.
Menge: 358,000 m2

**6.2.60 Gussasphalt einbauen Gleis maschinell*GA.MA11S Dicke 4cm*Bitumen 10/40-65A heller Splitt*Abrieb entf.Gleis**
StL-Nr. 2690051121250011
Gussasphalt fachgerecht gemäß ZTV-Asphalt StB in der
jeweils gültigen Fassung und entsprechend der gültigen
Betriebsvorschrift der DVB AG liefern und einbauen.
im Gleisbereich maschinell mit einer schienengeführten
Einbaubohle soweit technisch möglich,
als Dachprofil mit 2 Prozent Neigung bzw.
als Einseitneigung entsprechend geplanter Überhöhung.
Handeinbau in Randbereichen und in technologisch
bedingten Kleinflächen ist einzurechnen.
Gussasphalt MA 11 S.
Einbaudicke 4,0 cm einschließlich eingedrücktem
Abstreumaterial.
Bindemittel = Bitumen 10/40-65A.
Heiße Gussasphaltoberfläche nach ZTV-Asphalt StB 07
mit 10 kg/m2 hellem, mit Schmelzkleber umhüllten Splitt
(Taunusquarzit oder gleichwertig), PSV-Wert 51,
Körnung 1/3 mm, im Gleisbereich
maschinell abstreuen und mit Walze andrücken.
Nicht gebundenes, überschüssiges Abstreumaterial aufnehmen und entsorgen. Schienenrillen, Zungenvorrichtungen und Entwässerungsschlitze bis zur
Inbetriebnahme der Gleisanlage vom Splitt reinigen.
In den nachfolgenden 3 Tagen loses Material wie Splitt
und sonstigen Abrieb aufnehmen und entsorgen.
Menge: 164,000 m2

**6.2.70 Gussasphalt einbauen Gleis maschinell*GA.MA11S Dicke 4cm*Bitumen 10/40-65A dunk.bitum.Splitt*Abrieb entf.Gleis**
StL-Nr. 2690051121250021
Gussasphalt fachgerecht gemäß ZTV-Asphalt StB in der
jeweils gültigen Fassung und entsprechend der gültigen
Betriebsvorschrift der DVB AG liefern und einbauen.
im Gleisbereich maschinell mit einer schienengeführten
Einbaubohle soweit technisch möglich,
als Dachprofil mit 2 Prozent Neigung bzw.
als Einseitneigung entsprechend geplanter Überhöhung.
Handeinbau in Randbereichen und in technologisch
bedingten Kleinflächen ist einzurechnen.
Gussasphalt MA 11 S.
Einbaudicke 4,0 cm einschließlich eingedrücktem
Abstreumaterial.
Bindemittel = Bitumen 10/40-65A.
Heiße Gussasphaltoberfläche nach ZTV-Asphalt StB 07
mit 12-15 kg/m2 dunklem (grau bis schwarz)
bitumenumhülltem Splitt, PSV-Wert 51,
Körnung 2/5 mm, im Gleisbereich nach Verfahren A
maschinell abstreuen und mit Walze andrücken.
Nicht gebundenes, überschüssiges Abstreumaterial aufnehmen und entsorgen. Schienenrillen, Zungenvorrichtungen und Entwässerungsschlitze bis zur
Inbetriebnahme der Gleisanlage vom Splitt reinigen.
In den nachfolgenden 3 Tagen loses Material wie Splitt
und sonstigen Abrieb aufnehmen und entsorgen.
Menge: 194,000 m2

**6.2.80 Rückschnitt in Asphaltoberbau herst.**
Rückschnitt in Asphaltoberbau herstellen
Längs- und Querfuge.
Herstellung der Asphaltflanke durch senkrechtes und
geradliniges Abschneiden durch alle Asphaltschichten.
Rückschnittbreite 10 cm zur äußeren Asphaltflanke der
bereits fertigen Asphaltbefestigung.
Beim Rückschnitt anfallendes Aufbruchmaterial durch AN
einer Wiederverwertung zuführen
Frostschutzschicht im Anschlussbereich regulieren und
nachverdichten,
Fugenflanke mit einer bitumenhaltigen Masse
vollflächig beschichten (Bitumenemulsion ist nicht
zulässig!)
Dicke der Schicht 'bis 20 cm'
Menge: 35,000 m

**6.2.90 Pflasterstreifen herstellen - m Kleinpflaster*1-zeilig Fläche AN**
StL-Nr. 2690052199110105
Pflasterstreifen herstellen.
Das Trennen und Zuarbeiten von Pflastersteinen wird
nicht gesondert vergütet.
Fundament aus Beton C20/25, XF1, 20 cm dick.
Fugen mit Zementmörtel 600 kg/m3 CEM I, Druckfestigkeit
>= 40 N/mm2, verfugen, 3 Tage nachbehandeln.
Ausführung 'als Abgrenzung zwischen Eindeckung in Asphalt und Kleinpflaster'

Steine 'als Streifen setzen mit einseitiger Rückenstütze 10 cm breit, Rückenstütze bis zur halben Steinhöhe hochziehen'

Kleinpflastersteine,
Breite 1-zeilig.
Pflaster auf Flächen des AN gelagert.
Steine säubern und nach Größe und Farbe sortieren.
Menge: 7,000 m

**6.2.100 Pflasterdecke herstellen - m2 Gleisbereich*wie vorh. Fläche Kleinpflaster*Kiessand 0/4 Brechsand 0/2*Fläche AN**
StL-Nr. 2690052017110315
Pflasterdecke herstellen.
Das Trennen und Zuarbeiten von Pflastersteinen wird
nicht gesondert vergütet.
Inkl. notwendiger Pflasterpflege nach der
Fertigstellung.
Ausführung im Gleisbereich.
Steine entsprechend der vorhandenen Pflasterfläche
setzen.
Kleinpflastersteine,
Bettungsmaterial = Kiessand 0/4.
Fugen vor dem 1. Rüttelgang mit Brechsand 0/2 vollfugig
füllen und einschlämmen. Nach dem Rütteln Fugenfüllung
und Arbeitsgänge wiederholen bis die Fuge vollständig
dicht gefüllt ist.
Pflaster auf Flächen des AN gelagert.
Menge: 149,000 m2

#### Abschnitt 6.3 Fugen im Gleisbereich

**6.3.10 Fuge im Gleisbereich herstellen fräsen.schneiden*Längsfuge zw.Schie.+Asphalt*Gussasphalt F.-Tiefe37mm F.*F.-Breite50mm F. m Fuge**
StL-Nr. 2690057021111101
Fuge im Gleisbereich fachgerecht entsprechend der
gültigen Betriebsvorschrift der DVB AG - Fugen im
Gleisbereich- und nach ZTV Fug-STB 15 herstellen.
Fugenspalt maschinell durch Fräsen oder Schneiden
herstellen.
Fuge als Längsfuge.
zwischen Schiene und Asphalteindeckung.
Fuge in Gussasphalt herstellen.
Fugentiefe ca. 37 mm am Fahrkopf bis Oberkante
Kammerelement,
Fugenbreite 50 +4/-0 mm am Fahrkopf.
Bezugsgröße: m-Fuge
Menge: 179,000 m

**6.3.20 Fuge im Gleisbereich herstellen fräsen.schneiden*Längsfuge zw.Schie.+Asphalt*Gussasphalt F.-Tiefe37mm R.*F.-Breite35mm R. m Fuge**
StL-Nr. 2690057021112201
Fuge im Gleisbereich fachgerecht entsprechend der
gültigen Betriebsvorschrift der DVB AG - Fugen im
Gleisbereich- und nach ZTV Fug-STB 15 herstellen.
Fugenspalt maschinell durch Fräsen oder Schneiden
herstellen.
Fuge als Längsfuge.
zwischen Schiene und Asphalteindeckung.
Fuge in Gussasphalt herstellen.
Fugentiefe ca. 37 mm am Rillenkopf bis Oberkante
Kammerelement,
Fugenbreite 35 +4/-0 mm am Rillenkopf.
Bezugsgröße: m-Fuge
Menge: 179,000 m

**6.3.30 Fuge im Gleisbereich herstellen Abstellen*Längsfuge zw.Schie.+Pflast.*F.-Tiefe37mm F. F.-Breite50mm F.*m Fuge**
StL-Nr. 2690057051201101
Fuge im Gleisbereich fachgerecht entsprechend der
gültigen Betriebsvorschrift der DVB AG - Fugen im
Gleisbereich- und nach ZTV Fug-STB 15 herstellen.
Fugen abstellen im Bereich von Pflaster- und Platteneindeckungen sowie im Bereich von Gleiseinbauten
(Entwässerungskästen, Schächte, sonstige Einbauten).
Fuge als Längsfuge.
zwischen Schiene und Pflastereindeckung.
Fugentiefe ca. 37 mm am Fahrkopf bis Oberkante
Kammerelement,
Fugenbreite 50 +4/-0 mm am Fahrkopf.
Bezugsgröße: m-Fuge
Menge: 94,000 m

**6.3.40 Fuge im Gleisbereich herstellen Abstellen*Längsfuge zw.Schie.+Pflast.*F.-Tiefe37mm R. F.-Breite35mm R.*m Fuge**
StL-Nr. 2690057051202201
Fuge im Gleisbereich fachgerecht entsprechend der
gültigen Betriebsvorschrift der DVB AG - Fugen im
Gleisbereich- und nach ZTV Fug-STB 15 herstellen.
Fugen abstellen im Bereich von Pflaster- und Platteneindeckungen sowie im Bereich von Gleiseinbauten
(Entwässerungskästen, Schächte, sonstige Einbauten).
Fuge als Längsfuge.
zwischen Schiene und Pflastereindeckung.
Fugentiefe ca. 37 mm am Rillenkopf bis Oberkante
Kammerelement,
Fugenbreite 35 +4/-0 mm am Rillenkopf.
Bezugsgröße: m-Fuge
Menge: 94,000 m

**6.3.50 Fuge im Gleisbereich verfüllen Längsfuge*zw.Schie.+Asphalt Füllhöhe 34 mm F.*F.-Breite 50mm F. Zweiflankenhaftg.*Fuge gl.geb.strah bitu-Fug*m-Fuge**
StL-Nr. 2690057111111121
Fuge im Gleisbereich fachgerecht entsprechend der
gültigen Betriebsvorschrift der DVB AG - Fugen im
Gleisbereich - und nach ZTV Fug-STB 15 reinigen und
verfüllen.
Voranstrich (Primer) abgestimmt auf die Fugenvergussmasse vollflächig auf die Fugenflanken mittels Pinsel
aufbringen und gründlich einarbeiten.
Vermischung unterschiedlicher Primer für die
verschiedenen Fugenflanken vermeiden.
Die bei den Arbeitsvorgängen vorherrschenden
Witterungsbedingungen (entspr. Ablüftbedingungen
des Primers) beachten.
Fuge als Längsfuge
zwischen Schiene und Asphalteindeckung.
Verfüllhöhe ca. 34 mm am Fahrkopf.
Fugenbreite 50 +4/-0 mm am Fahrkopf.
Fugenboden mit geeignetem Trennmittel für
Zweiflankenhaftung versehen.
Fugenflanken durch gleisgebundenes und spurgeführtes
Strahlen reinigen. Die Fugenflanke an der Schiene muss
vollflächig metallisch rein und aufgerauht sein.
Strahlrückstände neben dem Fugenspalt entfernen und
mittels geeigneter Saugtechnik entsorgen.
Füllstoff: Polymermodifizierte, bitumenhaltige
Fugenvergussmasse gemäß TL Fug-StB 24 und den
Technischen Merkblättern der Vergussmaterialhersteller
nach Voranstrich zweilagig in den Fugenspalt einbauen.
Bezugsgröße: m-Fuge
Menge: 273,000 m

**6.3.60 Fuge im Gleisbereich verfüllen Längsfuge*zw.Schie.+Asphalt Füllhöhe 34 mm R.*F.-Breite 35mm L. Zweiflankenhaftg.*Fuge gl.geb.strah bitu-SFug3mm*m-Fuge**
StL-Nr. 2690057111221111
Fuge im Gleisbereich fachgerecht entsprechend der
gültigen Betriebsvorschrift der DVB AG - Fugen im
Gleisbereich - und nach ZTV Fug-STB 15 reinigen und
verfüllen.
Voranstrich (Primer) abgestimmt auf die Fugenvergussmasse vollflächig auf die Fugenflanken mittels Pinsel
aufbringen und gründlich einarbeiten.
Vermischung unterschiedlicher Primer für die
verschiedenen Fugenflanken vermeiden.
Die bei den Arbeitsvorgängen vorherrschenden
Witterungsbedingungen (entspr. Ablüftbedingungen
des Primers) beachten.
Fuge als Längsfuge
zwischen Schiene und Asphalteindeckung.
Verfüllhöhe ca. 34 mm am Rillenkopf.
Fugenbreite 35 +4/-0 mm an der Leitschiene.
Fugenboden mit geeignetem Trennmittel für
Zweiflankenhaftung versehen.
Fugenflanken durch gleisgebundenes und spurgeführtes
Strahlen reinigen. Die Fugenflanke an der Schiene muss
vollflächig metallisch rein und aufgerauht sein.
Strahlrückstände neben dem Fugenspalt entfernen und
mittels geeigneter Saugtechnik entsorgen.
Füllstoff: Polymermodifizierte, bitumenhaltige
Schienenfugenvergussmasse gemäß TL Fug-StB 24 und den
Technischen Merkblättern der Vergussmaterialhersteller
nach Voranstrich zweilagig in den Fugenspalt bis 3mm
unter Oberkante Rillenkopf einbauen.
Bezugsgröße: m-Fuge
Menge: 273,000 m

#### Abschnitt 6.4 Randfugen

**6.4.10 Randfugen herstellen Asphaltdecke*Gussasphalt Fugensch.o.Fase*Längsfuge F.-Tiefe 4,0cm*F.-Breite 10 mm**
StL-Nr. 2690057511021202
Fugenspalt als Randfuge fachgerecht herstellen.
Fugenspalt in Asphaltdeckschicht
aus Gussasphalt.
mit einem zwangsgeführten Fugenschneider ohne
Fasenscheibe schneiden.
Fuge als Längsfuge,
Fugentiefe 4,0 cm,
Fugenbreite 10 mm,
Menge: 35,000 m

**6.4.20 Randfugen herstellen Asphaltdecke*Gussasphalt vor Pflasterzeile*Fugensch.m.Fase Längs-/Querfuge*F.-Tiefe 4,0cm F.-Breite 10 mm**
StL-Nr. 2690057511213202
Fugenspalt als Randfuge fachgerecht herstellen.
Fugenspalt in Asphaltdeckschicht
aus Gussasphalt.
vor Pflasterzeile.
mit einem zwangsgeführten Fugenschneider mit
Fasenscheibe schneiden.
Fugen als Längs- und Querfugen,
Fugentiefe 4,0 cm,
Fugenbreite 10 mm,
Menge: 11,000 m

**6.4.30 Randfugen herstellen Asphaltdecke*Gussasphalt um Schacht.*Fugensch.o.Fase F.-Tiefe 4,0cm*F.-Breite 10 mm**
StL-Nr. 2690057511520202
Fugenspalt als Randfuge fachgerecht herstellen.
Fugenspalt in Asphaltdeckschicht
aus Gussasphalt.
um Schachtabdeckungen herum.
mit einem zwangsgeführten Fugenschneider ohne
Fasenscheibe schneiden.
Fugentiefe 4,0 cm,
Fugenbreite 10 mm,
Menge: 6,500 m

**6.4.40 Randfugen verfüllen Asphaltdecke*Längsfuge F.-Tiefe 4,0cm*F.-Breite 10 mm F.ausb.säub.trock*bit.Verguss**
StL-Nr. 2690057610122210
Randfugen fachgerecht säubern und verfüllen.
Fuge in Asphaltdeckschicht
Fuge als Längsfuge.
Fugentiefe 4,0 cm.
Fugenbreite 10 mm.
Fuge, soweit erforderlich ausbessern bzw. nachschneiden, mit Wasserstrahl säubern und anschließend
trocknen.
Fugenwandungen vollflächig mit Voranstrich, abgestimmt
auf die Fugenvergussmasse, versehen. Fugenraum bis
Oberkante mit heiß verarbeitbarer Fugenvergussmasse
nach TL Fug-StB 24 und den Technischen Merkblättern
der Vergussmaterialhersteller nach Ablüften des Voranstrichs zweilagig verfüllen.
Menge: 52,500 m

#### Abschnitt 6.5 Scheinfugen

**6.5.10 Scheinfugen herstellen Gussasph.Binder*vor Schächten Fugensch.o.Fase*Querfuge F.-Tiefe 6,0cm*F.-Breite 10 mm**
StL-Nr. 26900572532242
Fugenspalt als Scheinfuge im Gleisbereich fachgerecht
herstellen.
in Gussasphalt und Asphaltbinder
vor Schachtabdeckungen.
mit einem zwangsgeführten Fugenschneider ohne
Fasenscheibe schneiden.
Fuge als Querfuge,
Fugentiefe 6,0 cm,
Fugenbreite 10 mm,
Menge: 3,500 m

**6.5.20 Scheinfugen verfüllen Gussasph.Binder*vor Schächten Querfuge*F.-Tiefe 6,0cm F.-Breite 10 mm*F.ausb.säub.trock bit.Verguss**
StL-Nr. 2690057353242210
Scheinfugen im Gleisbereich fachgerecht säubern und
verfüllen.
in Gussasphalt und Asphaltbinder
vor Schachtabdeckungen.
Fuge als Querfuge,
Fugentiefe 6,0 cm,
Fugenbreite 10 mm,
Fuge, soweit erforderlich ausbessern bzw. nachschneiden, mit Wasserstrahl säubern und anschließend
trocknen.
Fugenwandungen vollflächig mit Voranstrich, abgestimmt
auf die Fugenvergussmasse, versehen. Fugenraum bis
Oberkante mit heiß verarbeitbarer Fugenvergussmasse
nach TL Fug-STB 24 und den Technischen Merkblättern
der Vergussmaterialhersteller nach Ablüften des Voranstrichs zweilagig verfüllen.
Menge: 3,500 m

### Bereich 7 weitere Leistungen

#### Abschnitt 7.1 Schachtabdeckung Vodafone

**7.1.10 Anpassung von Einbauten*Gleisbereich freileg.+n.Höhe*Freig.B.verfüllen Aufbruchm.entfern**
StL-Nr. 26900580911101
Anpassung von Straßeneinbauten.
Art der Einbauten: 'Schachtabdeckung Vodafoneschacht'

im Gleisbereich
freilegen und auf neue Höhe setzen.
Freigelegten Bereich verfüllen.
Aufbruchmaterial von der Baustelle entfernen und nachweislich im Auftrag des AG entsprechend dem Kreislaufwirtschaftsgesetz entsorgen
(Verwertung oder Beseitigung).
Bis dahin verbleibt dieses im Eigentum des AG.
Die Nachweise sind nach konkreter Entsorgung
unverzüglich und chronologisch zusammengestellt dem AG
zu übergeben. Sie sind Grundlage jeglicher Abrechnung.
Menge: 1,000 St
